# Betriebliche Grünpflege 2026/2027 AM Erbshausen
Angebotsaufforderung (GAEB 90, DA83)
Währung: EUR
Auftraggeber: Die Autobahn GmbH des Bundes

## Betriebliche Grünpflege 2026 / 2027 AM E
Datum: 08.07.26

*Hinweis*
BAB7 - AK Biebelried AST H-L
Fahrtrichtung Fulda, KM 0,000 - KM 0,430.
Abmessungen Holzungsfläche:
Länge 430m, Breite 4m. Damm-Lage.
Abstand Holzungsfläche zur Zuwegung:
horizontal 8m, vertikal 6m.
Zufahrt über Standstreifen.
Schutzplanke vorhanden.

Aufgrund einer kartrieten Haselmaus-Population sind
die Regelungen unter Pkt. 3.2 der Leistungsbeschreibung
zwingend zu beachten.

### Abschnitt 01 Erbs 1 - BAB7 - AK Biebelried AST H-L

#### Unterabschnitt 01.01 Holzung

**01.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.01.0020 Baustelle räumen Dies. LV-Abschn.**
StL-Nr. 21910111202
Baustelle von allen Geräten, Anlagen, Einrichtungen und
dgl. räumen. Benutzte Flächen und Wege entsprechend dem
ursprünglichen Zustand herrichten. Soweit nicht für
bestimmte Leistungen für das Räumen der Baustelle gesonderte Positionen im Leistungsverzeichnis enthalten
sind, gilt die Pauschale
für alle Leistungen dieses Abschnittes des Leistungsverzeichnisses.
Menge: 1,000 Psch
Zuordnung: 101

**01.01.0030 Gehölzbestand verjüngen*Böschung Überwuchs 2,00 m*über 10-20 Jahre*100v.H. a.d.Stock Stammholz Verw.AN*Schnittg. Verw.AN**
1. Holzung erst ab 01.11.2026 möglich, aufgrund
Winterschlaf der Haselmaus-Population auf der Fläche.
Gehölzbestand durch Auf-den-Stock-setzen verjüngen,
Schnitthöhe ca. 1,00m über dem Boden. Beschädigte Gehölze des verbleibenden Bestands fachgerecht
schneiden. Abgerechnet wird die Grundfläche des Gehölzbestands (gemessen vom Wurzelstock der Randpflanzen).
Neigung 1:1,5
Standort = Böschung.
Überwuchs bis 2,00 m außerhalb des Wurzelstocks der
Randpflanzen.
Zeitraum seit letzter Verjüngung über 10 bis 20 Jahre.
Mittlere Dichte des Bestandes 7-10 Stk/m²
Auf-den-Stock-setzen 100 v.H. des Bestandes.
Stammholz nach Wahl des AN verwerten.
Schnittgut nach Wahl des AN verwerten.m²'
Menge: 2000,000 m2
Zuordnung: 107

**01.01.0040 Gehölzbestand verjüngen*Böschung Überwuchs 2,00 m*über 10-20 Jahre*100v.H. a.d.Stock Stammholz Verw.AN*Schnittg. Verw.AN**
2. Holzung ab 05/2027:
Gehölzbestand durch Auf-den-Stock-setzen verjüngen,
Schnitthöhe ca. 10 bis 20 cm über dem Boden. Beschädigte Gehölze des verbleibenden Bestands fachgerecht
schneiden. Abgerechnet wird die Grundfläche des Gehölzbestands (gemessen vom Wurzelstock der Randpflanzen).
Neigung 1:1,5
Standort = Böschung.
Überwuchs bis 2,00 m außerhalb des Wurzelstocks der
Randpflanzen.
Zeitraum seit letzter Verjüngung über 10 bis 20 Jahre.
Mittlere Dichte des Bestandes 7-10 Stk/m²
Auf-den-Stock-setzen 100 v.H. des Bestandes.
Stammholz nach Wahl des AN verwerten.
Schnittgut nach Wahl des AN verwerten.m²'
Menge: 2000,000 m2
Zuordnung: 107

#### Unterabschnitt 01.02 Fräsen

**01.02.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.02.0020 Baustelle räumen Dies. LV-Abschn.**
StL-Nr. 21910111202
Baustelle von allen Geräten, Anlagen, Einrichtungen und
dgl. räumen. Benutzte Flächen und Wege entsprechend dem
ursprünglichen Zustand herrichten. Soweit nicht für
bestimmte Leistungen für das Räumen der Baustelle gesonderte Positionen im Leistungsverzeichnis enthalten
sind, gilt die Pauschale
für alle Leistungen dieses Abschnittes des Leistungsverzeichnisses.
Menge: 1,000 Psch
Zuordnung: 101

**01.02.0030 Wurzelstock fräsen**
Vorhandene Wurzelstöcke auf geholzten Flächen flächig,
bodeneben ausfräßen/ mulchen.
Wurzeldurchmesser:  bis 0,20 m;
Arbeitstiefe:  bodeneben
Fräsgut verbleibt in der Fläche.
Neigung der zu fräsenden Bereiche bis 1:1,5
Menge: 2000,000 m2

*Hinweis*
BAB7 - AK Biebelried AST H-L - Bereich 2
Fahrtrichtung Ulm. KM 0,770 bis KM-Tafel 302,5.
Länge ca. 750m, Breite 4m. Damm-Lage.
Abstand zur Holzungsfläche zur Zuwegung:
horizontal 8m, vertikal 6m.
Zufahrt über Standstreifen.
Keine Schutzplanke vorhanden.

Aufgrund einer kartrieten Haselmaus-Population sind
die Regelungen unter Pkt. 3.2 der Leistungsbeschreibung
zwingend zu beachten.

### Abschnitt 02 Erbs 2 - BAB7 - AK Biebelried AST H-L - Bereich 2

#### Unterabschnitt 02.01 Holzung

**02.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.01.0020 Baustelle räumen Dies. LV-Abschn.**
StL-Nr. 21910111202
Baustelle von allen Geräten, Anlagen, Einrichtungen und
dgl. räumen. Benutzte Flächen und Wege entsprechend dem
ursprünglichen Zustand herrichten. Soweit nicht für
bestimmte Leistungen für das Räumen der Baustelle gesonderte Positionen im Leistungsverzeichnis enthalten
sind, gilt die Pauschale
für alle Leistungen dieses Abschnittes des Leistungsverzeichnisses.
Menge: 1,000 Psch
Zuordnung: 101

**02.01.0030 Gehölzbestand verjüngen*Böschung Überwuchs 2,00 m*über 10-20 Jahre*100v.H. a.d.Stock Stammholz Verw.AN*Schnittg. Verw.AN**
1. Holzung erst ab 01.11.2026 möglich, aufgrund
Winterschlaf der Haselmaus-Population auf der Fläche.
Gehölzbestand durch Auf-den-Stock-setzen verjüngen,
Schnitthöhe ca. 1,00m über dem Boden. Beschädigte Gehölze des verbleibenden Bestands fachgerecht
schneiden. Abgerechnet wird die Grundfläche des Gehölzbestands (gemessen vom Wurzelstock der Randpflanzen).
Neigung 1:1,5
Standort = Böschung.
Überwuchs bis 2,00 m außerhalb des Wurzelstocks der
Randpflanzen.
Zeitraum seit letzter Verjüngung über 10 bis 20 Jahre.
Mittlere Dichte des Bestandes 7-10 Stk/m²
Auf-den-Stock-setzen 100 v.H. des Bestandes.
Stammholz nach Wahl des AN verwerten.
Schnittgut nach Wahl des AN verwerten.m²'
Menge: 4500,000 m2
Zuordnung: 107

**02.01.0040 Gehölzbestand verjüngen*Böschung Überwuchs 2,00 m*über 10-20 Jahre*100v.H. a.d.Stock Stammholz Verw.AN*Schnittg. Verw.AN**
2. Holzung ab 05/2027:
Gehölzbestand durch Auf-den-Stock-setzen verjüngen,
Schnitthöhe ca. 10 bis 20 cm über dem Boden. Beschädigte Gehölze des verbleibenden Bestands fachgerecht
schneiden. Abgerechnet wird die Grundfläche des Gehölzbestands (gemessen vom Wurzelstock der Randpflanzen).
Neigung 1:1,5
Standort = Böschung.
Überwuchs bis 2,00 m außerhalb des Wurzelstocks der
Randpflanzen.
Zeitraum seit letzter Verjüngung über 10 bis 20 Jahre.
Mittlere Dichte des Bestandes 7-10 Stk/m²
Auf-den-Stock-setzen 100 v.H. des Bestandes.
Stammholz nach Wahl des AN verwerten.
Schnittgut nach Wahl des AN verwerten.m²'
Menge: 4500,000 m2
Zuordnung: 107

#### Unterabschnitt 02.02 Fräsen

**02.02.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.02.0020 Baustelle räumen Dies. LV-Abschn.**
StL-Nr. 21910111202
Baustelle von allen Geräten, Anlagen, Einrichtungen und
dgl. räumen. Benutzte Flächen und Wege entsprechend dem
ursprünglichen Zustand herrichten. Soweit nicht für
bestimmte Leistungen für das Räumen der Baustelle gesonderte Positionen im Leistungsverzeichnis enthalten
sind, gilt die Pauschale
für alle Leistungen dieses Abschnittes des Leistungsverzeichnisses.
Menge: 1,000 Psch
Zuordnung: 101

**02.02.0030 Wurzelstock fräsen**
Vorhandene Wurzelstöcke auf geholzten Flächen flächig,
bodeneben ausfräßen/ mulchen.
Wurzeldurchmesser:  bis 0,20 m;
Arbeitstiefe:  bodeneben
Fräsgut verbleibt in der Fläche.
Neigung der zu fräsenden Bereiche bis 1:1,5
Menge: 4500,000 m2

*Hinweis*
BAB7 - AK Biebelried AST B-E
Fahrtrichtung Ulm, KM 0,300 bis KM 0,875.
Länge ca. 570m, Breite 4m. Damm-Lage.
Abstand Holzungsfläche zur Zuwegung:
horizontal 8m, vertikal 6m.
Zufahrt über Standstreifen.
Schutzplanke vorhanden.

### Abschnitt 03 Erbs 3 - BAB7 - AK Biebelried AST B-E

#### Unterabschnitt 03.01 Holzung

**03.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**03.01.0020 Baustelle räumen Dies. LV-Abschn.**
StL-Nr. 21910111202
Baustelle von allen Geräten, Anlagen, Einrichtungen und
dgl. räumen. Benutzte Flächen und Wege entsprechend dem
ursprünglichen Zustand herrichten. Soweit nicht für
bestimmte Leistungen für das Räumen der Baustelle gesonderte Positionen im Leistungsverzeichnis enthalten
sind, gilt die Pauschale
für alle Leistungen dieses Abschnittes des Leistungsverzeichnisses.
Menge: 1,000 Psch
Zuordnung: 101

**03.01.0030 Gehölzbestand verjüngen*Böschung Überwuchs 2,00 m*über 10-20 Jahre*100v.H. a.d.Stock Stammholz Verw.AN*Schnittg. Verw.AN**
StL-Nr. 22110763091229511
Gehölzbestand durch Auf-den-Stock-setzen verjüngen,
Schnitthöhe ca. 10 bis 20 cm über dem Boden. Beschädigte Gehölze des verbleibenden Bestands fachgerecht
schneiden. Abgerechnet wird die Grundfläche des Gehölzbestands (gemessen vom Wurzelstock der Randpflanzen).
Neigung '1:1,5'
Standort = Böschung.
Überwuchs bis 2,00 m außerhalb des Wurzelstocks der
Randpflanzen.
Zeitraum seit letzter Verjüngung über 10 bis 20 Jahre.
Mittlere Dichte des Bestandes '7-10 Stk/m²'
Auf-den-Stock-setzen 100 v.H. des Bestandes.
Stammholz nach Wahl des AN verwerten.
Schnittgut nach Wahl des AN verwerten.
Menge: 2500,000 m2
Zuordnung: 107

#### Unterabschnitt 03.02 Fräsen

**03.02.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**03.02.0020 Baustelle räumen Dies. LV-Abschn.**
StL-Nr. 21910111202
Baustelle von allen Geräten, Anlagen, Einrichtungen und
dgl. räumen. Benutzte Flächen und Wege entsprechend dem
ursprünglichen Zustand herrichten. Soweit nicht für
bestimmte Leistungen für das Räumen der Baustelle gesonderte Positionen im Leistungsverzeichnis enthalten
sind, gilt die Pauschale
für alle Leistungen dieses Abschnittes des Leistungsverzeichnisses.
Menge: 1,000 Psch
Zuordnung: 101

**03.02.0030 Wurzelstock fräsen**
Vorhandene Wurzelstöcke auf geholzten Flächen flächig,
bodeneben ausfräßen/ mulchen.
Wurzeldurchmesser:  bis 0,20 m;
Arbeitstiefe:  bodeneben
Fräsgut verbleibt in der Fläche.
Neigung der zu fräsenden Bereiche bis 1:1,5
Menge: 2500,000 m2

*Hinweis*
BAB7 - AK Biebelried AST G-T
Fahrtrichtung Fulda, KM 2,300 bis KM 2,500
Länge ca. 500m, Breite 2m. Damm-Lage.
Abstand Holzungsfläche zur Zuwegung:
horizontal 8m, vertikal 6m
Zufahrt über Standstreifen.
Schutzplanke vorhanden.

### Abschnitt 04 Erbs 4 - BAB7 - AK Biebelried AST G-T

#### Unterabschnitt 04.01 Holzung

**04.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.01.0020 Baustelle räumen Dies. LV-Abschn.**
StL-Nr. 21910111202
Baustelle von allen Geräten, Anlagen, Einrichtungen und
dgl. räumen. Benutzte Flächen und Wege entsprechend dem
ursprünglichen Zustand herrichten. Soweit nicht für
bestimmte Leistungen für das Räumen der Baustelle gesonderte Positionen im Leistungsverzeichnis enthalten
sind, gilt die Pauschale
für alle Leistungen dieses Abschnittes des Leistungsverzeichnisses.
Menge: 1,000 Psch
Zuordnung: 101

**04.01.0030 Gehölzbestand verjüngen*Böschung Überwuchs 2,00 m*über 10-20 Jahre*100v.H. a.d.Stock Stammholz Verw.AN*Schnittg. Verw.AN**
StL-Nr. 22110763091229511
Gehölzbestand durch Auf-den-Stock-setzen verjüngen,
Schnitthöhe ca. 10 bis 20 cm über dem Boden. Beschädigte Gehölze des verbleibenden Bestands fachgerecht
schneiden. Abgerechnet wird die Grundfläche des Gehölzbestands (gemessen vom Wurzelstock der Randpflanzen).
Neigung '1:1,5'
Standort = Böschung.
Überwuchs bis 2,00 m außerhalb des Wurzelstocks der
Randpflanzen.
Zeitraum seit letzter Verjüngung über 10 bis 20 Jahre.
Mittlere Dichte des Bestandes '7-10 Stk/m²'
Auf-den-Stock-setzen 100 v.H. des Bestandes.
Stammholz nach Wahl des AN verwerten.
Schnittgut nach Wahl des AN verwerten.
Menge: 1000,000 m2
Zuordnung: 107

#### Unterabschnitt 04.02 Fräsen

**04.02.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.02.0020 Baustelle räumen Dies. LV-Abschn.**
StL-Nr. 21910111202
Baustelle von allen Geräten, Anlagen, Einrichtungen und
dgl. räumen. Benutzte Flächen und Wege entsprechend dem
ursprünglichen Zustand herrichten. Soweit nicht für
bestimmte Leistungen für das Räumen der Baustelle gesonderte Positionen im Leistungsverzeichnis enthalten
sind, gilt die Pauschale
für alle Leistungen dieses Abschnittes des Leistungsverzeichnisses.
Menge: 1,000 Psch
Zuordnung: 101

**04.02.0030 Wurzelstock fräsen**
Vorhandene Wurzelstöcke auf geholzten Flächen flächig,
bodeneben ausfräßen/ mulchen.
Wurzeldurchmesser:  bis 0,20 m;
Arbeitstiefe:  bodeneben
Fräsgut verbleibt in der Fläche.
Neigung der zu fräsenden Bereiche bis 1:1,5
Menge: 1000,000 m2

*Hinweis*
BAB7 - AK Estenfeld AST H-L
Fahrtrichtung Ulm. KM 0,200 bis KM 0,683.
Länge ca. 480m, Breite 2m. Damm-Lage.
Abstand Holzungsfläche zur Zuwegung:
horizontal 10m, vertikal 4m
Zufahrt über Standstreifen.
Keine Schutzplanke vorhanden.

### Abschnitt 05 Erbs 5 - BAB7 - AK Estenfeld AST H-L

#### Unterabschnitt 05.01 Holzung

**05.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**05.01.0020 Baustelle räumen Dies. LV-Abschn.**
StL-Nr. 21910111202
Baustelle von allen Geräten, Anlagen, Einrichtungen und
dgl. räumen. Benutzte Flächen und Wege entsprechend dem
ursprünglichen Zustand herrichten. Soweit nicht für
bestimmte Leistungen für das Räumen der Baustelle gesonderte Positionen im Leistungsverzeichnis enthalten
sind, gilt die Pauschale
für alle Leistungen dieses Abschnittes des Leistungsverzeichnisses.
Menge: 1,000 Psch
Zuordnung: 101

**05.01.0030 Gehölzbestand verjüngen*Böschung Überwuchs 2,00 m*über 10-20 Jahre*100v.H. a.d.Stock Stammholz Verw.AN*Schnittg. Verw.AN**
StL-Nr. 22110763091229511
Gehölzbestand durch Auf-den-Stock-setzen verjüngen,
Schnitthöhe ca. 10 bis 20 cm über dem Boden. Beschädigte Gehölze des verbleibenden Bestands fachgerecht
schneiden. Abgerechnet wird die Grundfläche des Gehölzbestands (gemessen vom Wurzelstock der Randpflanzen).
Neigung '1:1,5'
Standort = Böschung.
Überwuchs bis 2,00 m außerhalb des Wurzelstocks der
Randpflanzen.
Zeitraum seit letzter Verjüngung über 10 bis 20 Jahre.
Mittlere Dichte des Bestandes '7-10 St/m²'
Auf-den-Stock-setzen 100 v.H. des Bestandes.
Stammholz nach Wahl des AN verwerten.
Schnittgut nach Wahl des AN verwerten.
Menge: 1500,000 m2
Zuordnung: 107

#### Unterabschnitt 05.02 Fräsen

**05.02.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**05.02.0020 Baustelle räumen Dies. LV-Abschn.**
StL-Nr. 21910111202
Baustelle von allen Geräten, Anlagen, Einrichtungen und
dgl. räumen. Benutzte Flächen und Wege entsprechend dem
ursprünglichen Zustand herrichten. Soweit nicht für
bestimmte Leistungen für das Räumen der Baustelle gesonderte Positionen im Leistungsverzeichnis enthalten
sind, gilt die Pauschale
für alle Leistungen dieses Abschnittes des Leistungsverzeichnisses.
Menge: 1,000 Psch
Zuordnung: 101

**05.02.0030 Wurzelstock fräsen**
Vorhandene Wurzelstöcke auf geholzten Flächen flächig,
bodeneben ausfräßen/ mulchen.
Wurzeldurchmesser:  bis 0,20 m;
Arbeitstiefe:  bodeneben
Fräsgut verbleibt in der Fläche.
Neigung der zu fräsenden Bereiche bis 1:1,5
Menge: 1500,000 m2

USt %: 19,00
